# Dacharbeiten -fertig-
Angebotsaufforderung (GAEB 90, DA83)
Währung: EUR

## Dacharbeiten
Datum: 17.03.25

*Hinweis*
BAUVORHABEN

Essen, Leimgardtsfeld 44,46,48,50
Wichtiger Hinweis zum Ausführungszeitraum!!!

Beginn:  07.07.2025
Fertigstellung:  18.07.2025

4 Häuser in 1 Block
4-geschossig (EG,1.OG,2.OG, DG mit Wohnung und
Speicher)
1-Spänner
16 Mieteinheiten

Die Arbeiten finden in einem Bauabschnitt statt.

Durchzuführende Arbeiten gesamt:

- Gerüstbau
- Wärmedämmfassade
- Ortgangverbreiterung, Rinnen, Fall- und Standrohre
- Fenstererneuerung
- Erneuerung WE-Türen im Treppenhaus
- Erneuerung der Haustüren inkl. Briefkastenanlage
- Einbau T30-Türen in Keller und Dachgeschoss
- Errichtung von Vorsatzbalkonen
- Elektroarbeiten
- Einbau Videosprechanlage
- Maurerarbeiten Treppenhaus
- Treppenhausanstrich inkl. Keller
- Umgestaltung Außenanlage

Die Arbeiten diverser Gewerke werden entsprechend vor
oder nach der Gerüststellung durchgeführt

Zusätzliche Technische Vorschriften  (ZTV)
==================================

1. Algemeines

Für Angebot, Lieferung, Ausführung und Abrechnung
gelten neben dem Leistungs- verzeichnis:
die neusten DIN-Normen, VDE- und VDI-Richtlinien
die Vorschriften der zuständigen Behörden (z.B.
Bauaufsicht, Gewerbeaufsicht, Brandverhütung,
TÜV),Bau-Berufsgenossenschaften und
Versorgungsbetriebe, die Bestimmungen der
Gerüstbauordnung

2. Ausführung

Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:

die Schuttrabfuhr einschl. Kippgebühre in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Sachbearbeiter:
Bauleitung:  Herr Lindenberg Tel. 0208 - 97064 489
Gemeinsame Ortsbesichtigungen finden nicht statt.
Der Bieter hat sich selbst, vor Angebotsabgabe, an der
Baustelle hinreichend zu innformieren.
Bedenken  gegen die vorgesehene Ausführung sind vor
Angebotsabgabe geltend zu machen.

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### 1 Dachrinnen und Fallrohre

**1.1 Dachziegel**
Dachziegel über den Dachrinnen aufdecken und seitlich
lagern.
Menge: 107,000 m

**1.2 Vorhandene Dachrinnen**
Vorhandene Dachrinnen, einschl. Traufblech abnehmen und
entsorgen.
Menge: 107,000 m

**1.3 Demontage Fallrohre (Zink)**
Demontage und Entsorgung vorhandener Zinkfallrohre DN
100
einschl. Befestigungsschellen, Verbindungsstücke etc.
Menge: 100,000 m

**1.4 Fallrohre und Dachrinne aus PVC, Zulage zu Vorpositionen, Demontage Rinne und Fallrohr**
Menge: 207,000 m

**1.5 SML-Fallrohre demontieren und entsorgen**
Vorhandene SML-Fallrohre im Erdreich bis zum nächsten
Übergangsstück demontieren und entsorgen inkl. Aushub
und wiedereinbringen des Aushubs.
Menge: 9,000 m

**1.6 Keilbohle aufnehmen, vom Dach schaffen, laden, abfahren und nach dem abfallrechtlichen Bestimmungen entsorgen, einschl. Kippgebühren**
*** Bedarfsposition ohne GB
Menge: 107,000 m

**1.7 Keilbohle**
Keilbohle, liefern und erneuern.
Menge: 108,000 m

**1.8 Dachrinne**
Dachrinne aus Zink, 333 mm Zuschnitt, 0,7 mm stark,
liefern und halbrund anschlagen.
Menge: 108,000 m

**1.9 Kopfstücke**
Kopfstücke aus Zink, 333 mm liefern und einlöten.
Menge: 6,000 St

**1.10 Einhangstutzen**
Einhangstutzen aus Zink liefern und in die Rinne
einarbeiten.
Menge: 9,000 St

**1.11 Schiebestück**
Schiebestück mit Standrohrkappe liefern und einbauen.
Menge: 5,000 St

**1.12 Dehnausgleichselement**
Dehnausgleichselement aus Zink, 333 mm liefern und
einarbeiten.
Menge: 5,000 St

**1.13 Rinnenwinkel, halbrund, außen, walzblank, Nenngröße 333, einlöten; Zulage**
Rinnenwinkel außen, aus einem
Stück, aus walzblankem Titanzink,
halbrund, als Zulage zur Pos.
"Hängedachrinne" liefern und gem.
aktueller Regeln für Metallarbeiten im
Dachdeckerhandwerk einlöten.

Nenngröße :  333 mm
Metalldicke:  0,7 mm
Winkel:  90° außen
Menge: 6,000 St

**1.14 Traufblech**
Traufblech aus Zink liefern und einbauen
Menge: 108,000 m

**1.15 Standrohr Loro X- DN 100 Länge 1,00m**
Regenstandrohr aus feuerverzinktem Stahl
nach DIN EN 10305-3 mit zusätzlicher Innenbeschichtung,
Reinigungsöffnung, Steckmuffenverbindung mit
Dichtelement und Rohrschellen liefern und gem.
aktueller
Regeln für Metallarbeiten im Dachdeckerhandwerk
Montieren, einschl. fachgerechtes Verfüllen und
Beiarbeiten des Erdreiches.
Länge: 1000 mm
Nennweite: DN 100
Menge: 5,000 St

**1.16 Standrohr Loro X- DN 100, Länge 2,00m**
Regenstandrohr aus feuerverzinktem Stahl
nach DIN EN 10305-3 mit zusätzlicher Innenbeschichtung,
Reinigungsöffnung, Steckmuffenverbindung mit
Dichtelement und Rohrschellen liefern und gem.
aktueller
Regeln für Metallarbeiten im Dachdeckerhandwerk
Montieren, einschl. fachgerechtes Verfüllen und
Beiarbeiten des Erdreiches.
Länge: 1000 mm
Nennweite: DN 100
Menge: 4,000 St

**1.17 passende Bögen DN 100, aller Winkelgrade**
pssende Bögen DN 100, aller Winkelgrade liefern und
montieren
Menge: 18,000 St

**1.18 Dachziegel**
Seitlich gelagerte Dachziegel fachgerecht beidecken.
Menge: 107,000 m

**1.19 Gratdachsteine im Traufbereich, abdecken und zur wiederverwendung seitlich lagern. Nach Montage der Dachrinne, Grateindeckung inklusiver Gratelemente wieder montieren.**
Menge: 6,000 St

**1.20 Fallrohr**
Fallrohr aus Zink, blank, NW 100, liefern und
montieren.
Menge: 100,000 m

**1.21 Fallrohrbefestigung bei WDVS; Zulage**
Zulage für die Befestigung der
Fallrohre bei einem bauseits
aufgebrachtem
Wärmedämmverbundsystem mit
speziellen thermisch getrennten
Rohrschellendübeln bestehend aus
einer Kunststoffdübelstange mit
Dichtscheibe und einem
nichtrostenden Metallstift, einschl.
Material.

Dämmstärke:
14 - 16 cm
Durchmesser Metallstift:
>= 10 mm
Menge: 100,000 m

**1.22 Rohrbögen**
ZK-Rohrbögen aus Zink, NW 100, liefern und einarbeiten.
Menge: 18,000 St

**1.23 Provisorische Dachentwässerung**
*** Bedarfsposition mit GB
Nach Demontage der Regenfallrohre Flexrohre DN 100 aus
Kunststoff zur provisorischen Dachentwässerung liefern
und montieren und bis zur Montage der neuen
Fallrohre vorhalten und nach Beendigung der
Fassadenarbeiten wieder demontieren.
Der provisorische Anschluss an die vorhandene
Kanalentwässerung ist einzukalkulieren.
Eine ausreichende und sichere Befestigung
und deren Vorhaltung am bauseitig gestellten Gerüst
gehört zur fertigen Leistung.
Die Abstimmung mit dem bauseits beauftragten
Wärmedämmverbundsystem-Verarbeiter
erfolgt durch den AN.
Menge: 135,000 m

### 2 Giebelverlängerung, Wandanschluss

**2.1 Ortgangverlängerung herstellen**
Vorhandene Ortgänge um ca. 20 cm verlängern,
Der vorhandene Ortgang ist zu demontieren und
zu verlängern.
Der neue Ortgang erhält eine mit Profilhölzern
ca. 22mm stark verkleidete Untersicht.
Menge: 5,000 m

**2.2 Firstverlängerung herstellen**
Firstverlängerung herstellen, passend zur
Ortgangverlängerung
Menge: 1,000 St

**2.3 Ziegel richten**
*** Bedarfsposition ohne GB
Vorhandene Ziegel richten und einhängen.
Menge: 1,000 St

**2.4 Dachsteine liefern und endecken**
Dachsteine liefern und endecken, passend zur
Eindeckung.
Menge: 20,000 St

**2.5 Giebelsteine liefern und einbauen**
Giebelsteine passend zur Dacheindeckung, liefern und
eindecken.
Menge: 12,000 m

**2.6 Firstendscheiben liefern und montieren**
Menge: 7,000 St

**2.7 Walzbleistreifen ausbauen, bis 35 cm**
Vorh. Walzbleistreifen in den
Bereichen, Wandanschluss,
Dachgauben  etc. in verschiedenen
Stärken, einschl. evtl. vorhandener
Kappleisten aufnehmen, vom Dach
schaffen, laden, abfahren und nach
den abfallrechtlichen Bestimmungen
entsorgen, einschl. Kippgebühren.

Zuschnittbreite: bis 35 cm
Menge: 8,000 m

**2.8 Wand- und Kaminanschlüsse herstellen; Profilaluminium**
Abdichtung an durchdringende und
aufgehende Bauteile oberhalb der
Dachfläche mit  selbstklebenden, UV-
und temperaturbeständigen
Abdichtungsstreifen aus
Profilaluminium, in beide Richtungen
dehnbar, einseitig mit einer
vollflächigen Butyl-Klebeschicht
versehen, Oberseite einbrennlackiert,
an Wand- und Kaminanschlüssen
hochführen u. mit ausreichender
Überdeckung gem. aktueller Regeln
für Dachdeckungen des Deutschen
Dachdeckerhandwerkes an die
Betondachsteine anschließen, einschl.
Material..

Farbe : schwarz, rot, braun,
anthrazit.
 Die Auswahl ist
rechtzeitig (Lieferfristen) vor
 Beginn der Arbeiten mit
der örtlichen Bauleitung
 des AG abzustimmen.
Menge: 8,000 m

**2.9 Aluminium-Abschlussprofil liefern und montieren**
Abschlussprofil aus Aluminium liefern
und an unverkleideten aufgehenden
Wänden  gem. Herstellervorschrift als
oberen Abschluss der Wand- und
Kaminanschlüsse montieren und
oberen Rand sorgfältig mit
systemkonformer Dichtungsmasse
abdichten.
Menge: 8,000 m

### 3 Vordächer

**3.1 Vordachabdichtung wie folgt: Abbruch und Entsorgung der vorhandenen Metalleindeckung. Erstellung einer ebenen, tragfähigen Untergrund, durch Verdübelung einer 22mm OSB Platte mit Gefälleerstellung inklusiver Zuschnittarbeiten. Abschlussprofil als Tropfkante aus Zink 0,7mm Zuschnitt 250mm, 2 Kantungen Liefern und montieren. Flüssigkunststoffabdichtung PMMA, Abdichtungsharz, 2-komponentig mit Armierungseinlage aus perforiertem Spezialvlies einschl. Grundierungsarbeiten. Abmessung je Vordach bis 0,50x3,50m**
Menge: 4,000 St

### 4 Stundenlohnarbeiten

**4.1 Facharbeiter**
*** Bedarfsposition ohne GB
Für unvorherzusehende Stundenlohnarb.
nach Angabe der Bauleitung z. Nachweis
für einen Facharbeiter
Menge: 1,000 Std

**4.2 Dachdeckerhelfer**
*** Bedarfsposition ohne GB
Wie vor, jedoch Dachdeckerhelfer
Menge: 1,000 Std

**4.3 Auszubildender**
*** Bedarfsposition ohne GB
Wie vor, Auszubildender
Menge: 1,000 Std
